# Neubau Grundschule Rheinhausen
Angebotsaufforderung (GAEB 90, DA83)
Vergabenummer: 3.23.1
Währung: EUR
Auftraggeber: Gemeinde Rheinhausen, Rheinhausen

## Zusätzlicher Text
16-018 PROJEKTÜBERSICHT

GEWERKE: 3.23.1 Putz u. Stuckarbeiten WDVS

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

Alle während der Kalkulationszeit auftretenden Fragen sind an die
jeweiligen Planungsbüros zu richten.

## Zusätzlicher Text
16-018 VORBEMERKUNGEN

Folgende Vertragsbedingungen werden vereinbart:

Die VOB in der aktuellen Fassung ist Bestandteil des Vertrages.

Dem vollständig ausgefüllten Leistungsverzeichnis ist vom Bieter eine
aktuelle Freistellungsbescheinigung beizufügen.

Wird eine Abschrift oder ein LV mit Kurztext als Angebot abgegeben, so
bleibt der Text dieses Orginal-LV als verbindlich gültig.

Ausführungsweise gemäß beiliegender Pläne (die dem LV beigefügten Pläne,
vorbehaltlich geringfügiger Maßveränderungen, sind ausschließlich zur
Kalkulation dieses Angebotes). Die Ausführung erfolgt nach örtlichem
Aufmaß durch den Auftragnehmer und der Absprache bzw. Freigabe durch die
Bauleitung.

Abschlagszahlungen erfolgen entsprechend dem Baufortschritt nach Vorlage
eines prüfbaren Aufmaßes mit einem Sicherheitseinbehalt in Höhe von 5 %.
Abschlagszahlungen können nur in Höhe eines über Aufmaß ermittelten
Leistungsstandes gestellt werden.

Ab 250.000,- EUR Abrechnungssumme netto erfolgt bei der Schlussrechnung
ein Gewährleistungseinbehalt in Höhe von 3% der Abrechnungssumme bis zur
Vorlage einer entsprechenden Bankbürgschaftsurkunde.

Die Verjährungsfrist für Mängelansprüche nach VOB B § 13, beträgt 4
Jahre.

Hinweis zu Allgemeinen Einrichtungen:

Sämtliche sonstige Einrichtungbestandteile, die zur Abwicklung der
Arbeiten erforderlich sind, sind in die Einheitspreise mit einzurechnen
und werden nicht gesondert vergütet.

Hinweise zu Umlagen bzw. Abzügen der Abrechnungssumme:

Das Anbringen von Werbebannern oder Schildern am Baugerüst oder am
Bauzaun ist untersagt. Für alle Unternehmer wird ein Bauschild zur
Verfügung gestellt. Mit der hierfür erforderlichen Kostenumlage wird
jede Firma auf einer separaten Handwerkerleiste präsentiert. Als Umlage
für gemeinsames Bauschild mit Handwerkerleiste erfolgt ein Abzug in Höhe
von 250,- EUR netto.

Es erfolgt kein Abzug für die Bauleistungsversicherung.

Es erfolgt kein Abzug für Baustrom und Bauwasser..

Bei Vereinbarung einer Skontierung, beträgt die Frist 10 Kalendertage
nach Eingang der Rechnung beim Architekten.

Die Entsorgung von Abfall aus dem Bereich des Auftragnehmers, sowie das
Beseitigen der Verunreinigungen, die von den Arbeiten des Auftragnehmers
herrühren, ist gemäß VOB/C vom AN selbst zu veranlassen.

Hinweise zu Aufmaße:

Die Aufmaße sind nachvollziehbar räumlich gegliedert aufzustellen.
Grundsätzlich sind hierfür Aufmaßpläne vom Auftragnehmer zu erstellen.
Die Grundlage für die Aufmaßpläne sind die Ausführungspläne der
Fachplaner. Im Einzelfall sind die Aufmaße gemeinsam mit der
Fachbauleitung durchzufüren. Die Fachbauleitung erhält die Originale der
Aufmaßblätter, der AN eine Kopie. Die Massen der einzelnen Aufmaßblätter
sind in eine nach Titeln und Positionen geordnete Aufmaßzusammenstellung
zu übertragen, die laufend fortgeschrieben wird.

Hinweise zu gleichwertigen Materialien bzw. Ausführungen:

Bei einigen Positionen dieses LV ist die Möglichkeit gegeben
gleichwertige Materialien anzubieten. Das Feld angebotenes Produkt oder
Fabrikat ist in jedem Fall vom Bieter zwingend auszufüllen, auch wenn
das Leitprodukt oder Leitfabrikat angeboten wird. Eintragungen wie
"siehe oben" oder "wie ausgeschrieben" oder ähnliches sind nicht
ausreichend. Fehlt die konkrete Angabe vom angebotenen Produkt oder
Fabrikat ist das Angebot unvollständig und kann nicht gewertet werden.
Die Gleichwertigkeit ist schon zur Angebotsabgabe anhand detaillierter
technischer Unterlagen nachzuweisen sonst ist das Angebot unvollständig
und kann nicht gewertet werden.

Hinweise zur Kalkulation:

Alle Leistungen verstehen sich, wenn nicht ausdrücklich anders
angegeben, inklusive Lieferung und fachgerechtem Einbau. Alle durch den
AN zu entsorg- enden Materialen und Bauteile gehen in das Eigentum des
Unternehmers über.
In die Einheitspreise sind die entsprechenden Transport- und
Entsorgungskosten miteinzukalkulieren.

Bei widersprüchlichen Angaben zur Ausführung gilt LV vor Plan.

## Zusätzlicher Text
16-018 ANGABEN ZUR BAUSTELLE UND AUSFÜHRUNG

Angaben zur Baustelle

Grundstück
Das Baugrundstück befindet sich in Rheinhausen im Bürgerzentrum 2.
Das Baufeld für den Neubau der Grundschule liegt gegenüber dem
bestehenden Bürgerhaus und dem Mehrgenerationenhaus auf der bisherigen
Parkplatzfläche.

Die Zufahrt erfolgt über die `Hauptstraße´ sowie die Straße `Im
Bürgerzentrum´.
Ausbaustandard: Asphaltierte Straße mit Asphaltdeckschicht.
Das Baugrundstück selbst ist zum Teil versiegelt. Das restliche
Grundstück ist unbebaute Ackerfläche.

Siehe hierzu beigefügter Lageplan.

Dem AN wird geraten sich über die örtliche Situation der Baustelle, der
Beschaffenheit der Zufahrtswege, der Verkehrs- und Versorgungsanlagen
selbst durch Augenschein und ggf. durch Rückfrage bei der Bauleitung zu
unterrichten.

Baubeschreibung
Der geplante Neubau der Grundschule ist ein zweigeschossiges Gebäude und
nicht unterkellert. Das Gebäude besitzt ein flachgeneigtes Dach.
Der Haupteingang befindet sich auf der Westseite.
Die gesamte Tragkonstruktion, Wände und Decken werden in Stahlbeton
ausgeführt. Gegründet wird die Tragkonstruktion auf einer statisch
tragenden Bodenplatte aus Stahlbeton.

Baukonstruktion
- Außenwände Stahlbeton 25 cm mit WDVS
- Innenwände tragend: Stahlbeton 25 cm, verputzt
- Innenwände nichttragend: Metall-Ständerwände
- Bodenplatte Stahlbeton d = 35 cm,
- Dämmung unter der Bodenplatte mit Perimeterdämmung im Randbereich
- Geschossdecke EG Stahlbeton 30 cm mit abgehängten Akustikdecken
- Geschossdecke OG Stahlbeton 25 cm mit abgehängten Akustikdecken
- Dach: flachgeneigtes Dach
- Fenster: 3-fach Verglasung als Holz-Alu-Elemente
- Aussentüren: Alu-Elementtüren
- Sonnenschutz: außenliegende Raffstoren
- Bodenaufbauten: Zementestrich und Calciumsulfatestrich
- Bodenbeläge: Linoleum und Fliesenbelag.

Haustechnik
Die Wärmeversorgung erfolgt über eine Grundwasser-Wärmepumpe mit
Brunnenanlage. Die Räume erhalten Fußbodenheizung.
Der hohe energetische Standard des Gebäudes berücksichtigt sowohl den
winterlichen, als auch den sommerlichen Wärmeschutz. Es wird außerdem
eine Lüftungsanlage zur kontrollierten Be- und Entlüftung mit
Wärmerückgewinnung vorgesehen. Diese sorgt zu allen Jahreszeiten für
frische und unverbrauchte Luft im Gebäude und trägt in hohem Maße zur
Energieeinsparung bei.

Verkehrsverhältnisse auf der Baustelle, freizuhaltende Flächen
Zufahrten und Wege für Baustellenverkehr werden vor Arbeitsbeginn
gemeinsam mit der Bauleitung besprochen und abgestimmt.

Anschlüsse, für Wasser, Energie
Die Baustelleneinrichtung der Rohbaufirma beinhaltet das Herstellen von
Anschlüssen von Baustrom. Der Bauwasseranschluss wird bauseits
hergestellt.  Die Lage der Anschlüsse ist im Baustelleneinrichtungsplan
enthalten und im Vorfeld mit der Bauleitung abzustimmen.

Zur Mitbenutzung überlassene Flächen und Räume
Lagerflächen stehen ausschließlich auf dem Baugrundstück zur Verfügung
und sind vor Ausführungsbeginn mit der Bauleitung abzustimmen.
Lager- und Unterkunftsräume stehen im Gebäude nicht zur Verfügung. Das
Abtrennen von Einzelräumen mit Bautüren ist untersagt.

Bodenverhältnisse, Grundwasser
Das Bodengutachten wird als Anlage zum LV zur Verfügung gestellt.

Schutzgebiete oder Schutzzeiten
Schutzgebiete auf dem Baugrundstück sind keine bekannt. Schutzzeiten
richten sich nach der "Allgemeinen Verwaltungsvorschrift zum Schutz
gegen Baulärm" (Geräuschimmissionen) vom 19. August 1970 (Beil. zum
BAnz. Nr. 160).
Die örtlichen polizeilichen Ruhezeiten sind einzuhalten.

Fahrspuren von Kettenfahrzeugen und LKWs oder Radlader sind nach
Abschluss der Arbeiten zu glätten.

Schutz von Bäumen, Pflanzenbeständen, Vegetationsflächen,
Bauteilen, Bauwerken, Grenzsteinen o.Ä.
Im Baufeld sind keine schützenswerte Bäume und Pflanzenbestände
vorhanden. Die Strassenbordsteine und öffentliche Verkehrsflächen sind
vor Beschädigungen und Verunreinigungen zu schützen.
Evetuell auftretende Verunreinigungen sind durch den AN sofort
eigenverantwortlich oder auf erstes Anfordern zu beseitigen.

Im Baugelände vorhandene Leitungen
Im Baugelände befinden sich Ver- und Entsorgungsleitungen. Diese
Leitungen sind bei den Grabarbeiten zu berücksichtigen und vor
Beschädigung zu schützen. Über die Lage hat sich der Unternehmer vor
Arbeitsbeginn selbst in Kenntnis zu setzen.

Vermutete oder Bekannte Hindernisse u Kampfmittel
Hindernisse im Boden sind keine bekannt.
Kampfmittel im Boden sind keine bekannt.
Die Kampfmittelfreiheit muss vor Arbeitsbeginn bestätigt sein.

Regelung und Sicherung des Verkehrs
Für das Einholen der Genehmigungen für das Erstellen von Gerüsten,
Grabarbeiten im Straßenraum, Errichten von Kränen, Absperrungen ist der
Unternehmer selbst verantwortlich.

Fassadengerüst
Ab Herstellung der EG Wände wird bauseits ein Fassadengerüst erstellt.
Das zur Benutzung übelassene Fassadengerüst darf nicht eigenmächtig
umgebaut werden. Verschmutzungen des Gerüstes durch Bauschutt und
Abfälle sind, sofern diese auftreten, vor Verlassen der Baustelle zu
entfernen.

Vom Auftraggeber bereitgestellten Stoffe und Bauteile
Sofern das Leistungsverzeichnis nichts anderes vorsieht, werden keine
Stoffe und Bauteile vom AG geliefert.

Vom Auftraggeber erbrachte Arbeitsleistungen
Sofern das Leistungsverzeichnis nichts anderes vorsieht, werden keine
Arbeitsleistungen vom AG erbracht.

Leistungen für andere Unternehmer
Sofern Leistungen für andrere Unternehmer zu erbringen sind hat der
Unternehmer selbst mit dem jeweiligen AN für einen entsprechenden
Ausgleich zu sorgen.

## Zusätzlicher Text
16-018 ARBEITSSCHUTZMERKBLATT

Arbeitsschutzmerkblatt - Allgemeine Hinweise

1. Halten Sie sich nur dort auf, wo Sie auf Grund Ihres Arbeitsauftrages
Ihren Arbeitsplatz haben.

2. Auf der gesamten Baustelle sind Arbeitsschutzhelm (nach DIN EN 397)
und
Sicherheitsschuhe (nach DIN EN 345 S3) oder Sicherheitsgummistiefel
(nach DIN
EN 345 S5) zu tragen. Ausnahmen können im Bereich geschlossener Räume,
in
denen keine Gefahr von oben droht, zugelassen werden. Beschäftigte, die
das nicht beachten, werden von der Baustelle verwiesen! Entsprechend den
auszuführenden Arbeiten sind erforderliche weitere Arbeitsschutzmittel
und Schutzausrüstungen zu benutzen.

3. Auf der Baustelle gilt ein absolutes Alkohol- und Rauchverbot!

4. Die Beschäftigten auf der Baustelle sind verpflichtet, für die eigene
und für die
Sicherheit und Gesundheit anderer bei der Arbeit Sorge zu tragen. Jede
von Ihnen festgestellte unmittelbare Gefahr für Sicherheit und
Gesundheit sowie alle
festgestellten Sicherheitsmängel müssen Sie unverzüglich Ihrem
Vorgesetzten oder der Bauleitung melden. Alle gefährlichen Vorkommnisse
sind meldepflichtig!
Sie sind auch verpflichtet, für die Sicherheit und Gesundheit der
Personen zu
sorgen, die von ihren Handlungen oder Unterlassungen bei der Arbeit
betroffen
sind.

5. Die Beschäftigten auf der Baustelle sind verpflichtet, Werkzeuge,
Arbeitsstoffe,
Transportmittel und sonstige Arbeitsmittel nur bestimmungsgemäß zu
verwenden.

6. Das Entfernen oder Ändern von Sicherheitskennzeichnungen,
Sicherheitseinrichtungen, Gerüstteile bzw. Absperrungen ist nur befugten
Vorgesetzten gestattet bzw. unterliegt der Weisungsbefugnis.

7. Die Baustellen- Brandschutzordnung ist einzuhalten. Informieren Sie
sich über die örtlichen Brandbekämpfungsvorkehrungen und die Standorte
der Brandbekämpfungsmittel, Sammelpunkte usw.

8. Bei der Verwendung von elektrischen Werkzeugen und Ausrüstungen sind
der
ordnungsgemäße Zustand und die vorgeschriebenen Prüfungen (Prüffristen)
zu
beachten. Die verwendeten Werkzeuge, Maschinen und Geräte müssen frei
von
Beschädigungen und für die auszuführende Tätigkeit geeignet sein.
Beachten Sie die geltenden Betriebsanweisungen und
Bedienungsanleitungen!

9. Beachten Sie die Straßenverkehrsordnung in Bezug auf den
Baustellenverkehr. Auf der Baustelle gilt als Höchstgeschwindigkeit die
Schrittgeschwindigkeit. Das
Abstellen von privaten Personenfahrzeugen ist nicht gestattet.

10. Die Baustelle darf nur durch die gekennzeichneten Zugänge befahren,
betreten und verlassen werden. Außerhalb der Arbeitszeit ist der
Aufenthalt auf der Baustelle verboten.

11. Jede Firma hat einen eigenen ausgebildeten Ersthelfer zu benennen,
welcher sich während der Arbeitszeit auf der Baustelle aufhält.

12. Der Baustellenbereich ist regelmäßig zu reinigen und sauber zu
halten. Abfälle sind in geeigneten Behältern zu sammeln und zu selbst
entsorgen. Behältnisse für
Gefahrstoffe sind gesondert zu erfassen.

13. Bei Arbeitsunfällen ist zu beachten:

- Jeder Unfall ist der Bauleitung zu melden.
- Die Erste Hilfe erfolgt durch ausgebildete Ersthelfer am Unfallort
oder im
  Sanitätsraum.
- Wenn aufgrund einer Verletzung mit Arbeitsunfähigkeit zu rechnen ist,
muss
  eine Vorstellung bei einem Durchgangsarzt erfolgen.
- Bei schweren Verletzungen hat ein sofortiger und schonender Transport,
unter
  Einschaltung des Rettungsdienstes, in ein Krankenhaus zu erfolgen. Die
  vollständige Baustellenordnung und den Sicherheits- und
  Gesundheitsschutzplan können bei der Bauleitung eingesehen werden.

## Zusätzlicher Text
16-018 ANLAGEN ZUM LEISTUNGSVERZEICHNIS

Folgende Anlagen werden dem Leistungsverzeichnis beigefügt:

- Lageplan
- Grundrisse
- Schnitte
- Ansichten

## PUTZ- U. STUCKARBEITEN außen+WDVS
Datum: 17.08.18

### Titel 1 WDV- System mit Deckputz

*Hinweis*
Vorbemerkungen

Grundlage der Ausschreibung ist das Wärmedämm-
Verbundsystem der Firma Saint-Gobain Weber GmbH  gemäß
bauaufsichtlicher Zulassung Nr. Z-33.41-102 / Z-33.44-
47 / Z-33.43-98.
Für die Ausführung der Wärmedämmarbeiten gelten:
- die allgemeine bauaufsichtliche Zulassung des DIBt
- die Verarbeitungsvorschriften des Herstellers /
Herstellerrichtlinien
- die Vorschriften der VOB
- DIN 55699 "Verarbeitung von Wärmedämm -
Verbundsystemen"
- die allgemein anerkannten Regeln der Technik
- die besonderen technischen Vorbemerkungen
Vor Beginn der Arbeiten hat die ausführende Firma
folgende Nachweise zu erbringen:
- Allgemeine bauaufsichtliche Zulassung des DIBt
- Prüfzeugnis der Stoßfestigkeit
Für die Ausführung der Anschlussdetails sind die
Herstellerrichtlinien, die Regeln der Technik, sowie
die einschlägigen DIN-Normen zu beachten.
Systemkonforme Anschlusslösungen werden in der
Broschüre "Detaillösungen" von maxit aufgeführt.  Nach
VOB, Teil B, § 4 Abs. 3 hat sich der Verarbeiter davon
zu überzeugen, dass der bauliche Untergrund oder
Vorleistungen den Voraussetzungen für seine Gewerke
entsprechen. Evtl. Bedenken sind dem Auftraggeber vor
Ausführung schriftlich mitzuteilen.
Die Gebäudehöhe beträgt bis Oberkante Attika ca 9,00 m
über Oberkante Gelände.
Das Wärmedämm-Verbundsystem wird auf folgenden
Untergründen aufgebracht: Stahlbeton, die Sockeldämmung
auf bauseits angebrachte Dickbeschichtung.
Wenn nichts anderes in den Leistungspositionen
beschrieben, besteht die Leistung aus Lieferung und
fachgerechte Anbringung der in der Position
beschriebenen und benötigten Materialien.
Ist eine Verdübelung erforderlich, so darf diese nur
mit bauaufsichtlich zugelassenen Dübeln entsprechend
der bauaufsichtlichen Zulassung durchgeführt werden.

Die Anpassarbeiten an Fensterrahmen, Fensterbänke,
sowie Montagelaschen und - winkel der Fenster ist
miteinzukalkulieren und wird nicht gesondert vergütet.

Eine Fassadengerüst wird bauseits zur Verfügung
gestellt.

**1.1 Reinigen Wandflächen**
Reinigen der Wandflächen sowie Bankette bzw.
Zementleim, Schmutz, Staub usw.
Menge: 860,000 m2

**1.2 Schutzabdeckung von Bauteilen**
Herstellen von Schutzabdeckungen aus Folie incl.
Abkleben u. nach Abschluss der Arbeiten entfernen und
entsorgen.
Geschützt werden nicht zu bearbeitende Bauteile wie
Fenstern, Türen, Brüstungen etc.

Diese Position umfaßt nur Leistungen, die über das Maß
der zur erbringenden Nebenleistung hinaus gehen.
Menge: 405,000 m2

**1.3 Sockeldämmplatte, WLG 035, 200 mm**
Liefern und Anbringen von maxit- Polystyrol- Sockel-
Dämmplatten, WLG 035, mit mineralischem Kleber auf
Zementbasis im Kammverfahren verklebt, dicht gestoßen
von unten nach oben im waagrechten Verband und im
Eckbereich verzahnt. Die Dämmplatten sind vollflächig
mit Kleber zubeschichten, der Kleber ist sorgfältig in
die Platten einzuarbeiten und mit der Zahntraufel in
Längsrichtung abzuziehen.
Nicht zu vermeidende Fugen mit Füllschaum ausfüllen

Stärke:  200 mm an Stahlbeton

Leitprodukt: weber. therm EPS 035 Sockel Standart
  Kleber: weber. therm 370
  weber Füllschaum B1

  oder gleichwertig

angebotenes Protukt: .................................
Menge: 112,000 m2

**1.4 Zulage zu Dämmplatten 200 mm f. zusätzliche Dübelbefestigung**
Zulage Grundpossitionen für zusätzliche Befestigung der
Polystyrol- Dämmplatten 200 mm stark mit Tellerdübel DT
90. Dübeltyp, Dübellänge und Dübelanzahl gemäß
Vorschrift.

Liefern und Montieren von zugelassenen Dübeln für vor
beschriebene Wärmedämm- Verbundsysteme. Verdübelung
Wandfläche incl. Randbereich.
Es dürfen nur bauaufsichtlich zugelassene Dübel
eingesetzt werden.

angebotenes Fabrikat: .............................
Menge: 112,000 m2

**1.5 Zulage zur Vorpos. für bitumengeeigneten Kleber**
Zulage zur Vorpos. für das Anbringen der Dämmplatten
mit einem Kleber der für einen bituminösen Untergrund
(Dickbeschichtung) geeignet ist.

Produkt: weber. tec superflex D2
  zweikomponentig, lösungsmittelfrei

oder gleichwertig

angebotenes Produkt:
..............................................
Menge: 112,000 m2

**1.6 Zulage für Schrägschnitt an der Sockel- u. Perimeterdämmpl.**
Zulage für horizontalen Schrägschnitt an Unterkante der
vorbeschriebenen Sockel- u. Perimeterdämmplatten.
Menge: 77,000 m

**1.7 Mineralwolle-Dämmplatten, WLG 035, A1, 200 mm stark**
Liefern und Anbringen von Mineralwolle- Dämmplatten,
mit mineralischem Kleber auf Zementbasis im
Kammverfahren verklebt, dicht gestoßen von unten nach
oben im waagrechten Verband und im Eckbereich verzahnt.
Die Dämmplatten sind vollflächig mit Kleber zu
beschichten, der Kleber ist sorgfältig in die Platten
einzuarbeiten und mit der Zahntraufel in Längsrichtung
abzuziehen.
Nicht zu vermeidende Fugen bis 5 mm mit weber.therm
Füllschaum in voller Dämmplattenstärke ausfüllen,
größere Fugen sind mit Dämmplattenstreifen in voller
Dämmplattenstärke auszustopfen.

Stärke: 200 mm an Stahlbeton- Wandscheiben im EG u. OG
  sowie über Raffstorkästen 50-55 cm hoch im
EG+ OG

Material: weber. therm MW 035 Fassade standard
  Kleber: weber. therm 370

  oder gleichwertig

angebotenes Fabrikat: .................................
Menge: 223,000 m2

**1.8 Zulage zu MW- Dämmplatten 200 mm f. zusätzliche Dübelbefestigung**
Zulage für zusätzliche Befestigung der Mineralwolle-
Dämmplatten 200 mm stark mit Tellerdübel DT 90.
Dübeltyp, Dübellänge und Dübelanzahl gemäß Vorschrift.

Liefern und Montieren von zugelassenen Dübeln für das
vorbeschriebene Wärmedämm- Verbundsysteme. Verdübelung
Wandfläche incl. Randbereich.
Es dürfen nur bauaufsichtlich zugelassene Dübel
eingesetzt werden.

angebotenes Fabrikat: .............................
Menge: 223,000 m2

**1.9 Mineralwolle-Dämmplatten, WLG 035, A1, 300 mm stark**
Liefern und Anbringen von Mineralwolle- Dämmplatten,
mit mineralischem Kleber auf Zementbasis im
Kammverfahren verklebt, dicht gestoßen von unten nach
oben im waagrechten Verband und im Eckbereich verzahnt.
Die Dämmplatten sind vollflächig mit Kleber zu
beschichten, der Kleber ist sorgfältig in die Platten
einzuarbeiten und mit der Zahntraufel in Längsrichtung
abzuziehen.
Nicht zu vermeidende Fugen bis 5 mm mit Weber.therm
Füllschaum in voller Dämmplattenstärke ausfüllen,
größere Fugen sind mit Dämmplattenstreifen in voller
Dämmplattenstärke auszustopfen.

Stärke:  300 mm an Stahlbetonwände OG

Material: weber. therm MW 035 Fassade speedy
  Kleber: weber. therm 370

  oder gleichwertig

angebotenes Fabrikat: .................................
Menge: 550,000 m2

**1.10 Zulage zu MW- Dämmplatten 300 mm f. zusätzliche Dübelbefestigung**
Zulage für zusätzliche Befestigung der Mineralwolle-
Dämmplatten 300 mm stark mit Tellerdübel DT 90.
Dübeltyp, Dübellänge und Dübelanzahl gemäß Vorschrift.

Liefern und Montieren von zugelassenen Dübeln für das
vorbeschriebene Wärmedämm- Verbundsysteme. Verdübelung
Wandfläche incl. Randbereich.
Es dürfen nur bauaufsichtlich zugelassene Dübel
eingesetzt werden.

angebotenes Fabrikat: .............................
Menge: 550,000 m2

**1.11 Mineralwolle-Dämmplatten, WLG 035, A1, 300 mm stark, Deckenuntersicht**
Liefern und Anbringen von Mineralwolle- Dämmplatten,
mit mineralischem Kleber auf Zementbasis im
Kammverfahren verklebt, dicht gestoßen von unten nach
oben im waagrechten Verband und im Eckbereich verzahnt.
Die Dämmplatten sind vollflächig mit Kleber zu
beschichten, der Kleber ist sorgfältig in die Platten
einzuarbeiten und mit der Zahntraufel in Längsrichtung
abzuziehen.
Nicht zu vermeidende Fugen bis 5 mm mit Weber.therm
Füllschaum in voller Dämmplattenstärke ausfüllen,
größere Fugen sind mit Dämmplattenstreifen in voller
Dämmplattenstärke auszustopfen.

Stärke:  300 mm an Stahlbeton - Deckenuntersicht
  Decke über EG

Material: weber. therm MW 035 Fassade speedy
  Kleber: weber. therm 370

  oder gleichwertig

angebotenes Fabrikat: .................................
Menge: 120,000 m2

**1.12 Zulage zu MW-Dämmpl. 300 mm f. zusätzl. Dübelbefestigung, Deckenunters**
Zulage für zusätzliche Befestigung der Mineralwolle-
Dämmplatten 300 mm stark an der Deckenuntersicht mit
Tellerdübel DT 90. Dübeltyp, Dübellänge und Dübelanzahl
gemäß Vorschrift.

Liefern und Montieren von zugelassenen Dübeln für das
vorbeschriebene Wärmedämm- Verbundsysteme. Verdübelung
Wandfläche incl. Randbereich.
Es dürfen nur bauaufsichtlich zugelassene Dübel
eingesetzt werden.

angebotenes Fabrikat: .............................
Menge: 120,000 m2

**1.13 Zulage für Schrägschnitt an Dämmplatten mit 300 mm Stärke (Attika)**
Zulage für Schrägschnitt an Dämmplatten mit 300 mm
Stärke mit ca. 3° als Anschluss an die Attikaabdeckung.
Menge: 145,000 m

**1.14 Mineralwolle-Dämmplatten, WLG 035, A1, 100 mm stark**
Liefern und Anbringen von Mineralwolle- Dämmplatten,
mit mineralischem Kleber auf Zementbasis im
Kammverfahren verklebt, dicht gestoßen von unten nach
oben im waagrechten Verband. Die Dämmplatten sind
vollflächig mit Kleber zu beschichten, der Kleber ist
sorgfältig in die Platten einzuarbeiten und mit der
Zahntraufel in Längsrichtung abzuziehen.
Nicht zu vermeidende Fugen bis 5 mm mit weber.therm
Füllschaum in voller Dämmplattenstärke ausfüllen,
größere Fugen sind mit Dämmplattenstreifen in voller
Dämmplattenstärke auszustopfen.

Stärke: 100 mm an Aluminium-Raffstorkasten u. über dem
  Raffstorkasten als 2. Dämmlage im EG u. OG
  Gsamthöhe 80 cm = Plattenhöhe

Material: weber. therm MW 035 Fassade standard
  Kleber: weber. therm 370

  oder gleichwertig

angebotenes Fabrikat: .................................
Menge: 95,000 m2

**1.15 Zulage zu MW- Dämmpl f. zusätzl. Dübelbefestigung über Raffstorkasten**
Zulage für zusätzliche Befestigung der Mineralwolle-
Dämmplatten 100 mm + 200 mm stark über dem
Raffstorkasten mit Tellerdübel DT 90. Dübeltyp,
Dübellänge und Dübelanzahl gemäß Vorschrift.

Liefern und Montieren von zugelassenen Dübeln für das
vorbeschriebene Wärmedämm- Verbundsysteme. Verdübelung
Wandfläche incl. Randbereich.
Es dürfen nur bauaufsichtlich zugelassene Dübel
eingesetzt werden.

angebotenes Fabrikat: .............................
Menge: 95,000 m2

**1.16 Resolhartschaum-Dämmplatten, WLG 022, 80 mm stark**
Liefern und Anbringen von Resolhartschaum- Dämmplatten,
mit mineralischem Kleber auf Zementbasis im
Kammverfahren verklebt, dicht gestoßen von unten nach
oben im waagrechten Verband. Die Dämmplatten sind
vollflächig mit Kleber zu beschichten, der Kleber ist
sorgfältig in die Platten einzuarbeiten und mit der
Zahntraufel in Längsrichtung abzuziehen.
Nicht zu vermeidende Fugen bis 5 mm mit weber.therm
Füllschaum in voller Dämmplattenstärke ausfüllen,
größere Fugen sind mit Dämmplattenstreifen in voller
Dämmplattenstärke auszustopfen.

Stärke: 80 mm, an Stahlbeton- Wandscheiben als
Kleinfläche
  zwischen 2 Fensterelementen im OG

Anzahl der Kleinfläche: 2 Stück

Material: weber. therm Resolhartschaum 022 Ultra
  Kleber: weber. therm 370

  oder gleichwertig

angebotenes Fabrikat: .................................
Menge: 5,000 m2

**1.17 Zulage zu Resolhartschaum- Dämmpl. 80 mm f. zusätzl. Dübelbefestigung**
Zulage für zusätzliche Befestigung der Resolhartschaum
- Dämmplatten 80 mm stark mit Tellerdübel DT 90.
Dübeltyp, Dübellänge und Dübelanzahl gemäß Vorschrift.

Liefern und Montieren von zugelassenen Dübeln für das
vorbeschriebene Wärmedämm- Verbundsysteme. Verdübelung
Wandfläche incl. Randbereich.
Es dürfen nur bauaufsichtlich zugelassene Dübel
eingesetzt werden.

angebotenes Fabrikat: .............................
Menge: 5,000 m2

**1.18 Dämmplatten am Fensterrahmen ausfälzen**
Dämmplatten wandseitig für den Überstand auf den
Fensterrahmen in der Stäke vom Fensterrahmen an der
Kante ausfälzen.

Falz ca 9 cm stark und ca 4 cm breit.

Die Anpassarbeiten an Fensterrahmen, Fensterbänke,
sowie Montagelaschen und - winkel der Fenster ist
miteinzukalkulieren und wird nicht gesondert vergütet.
Menge: 470,000 m

**1.19 Dämmung ausschneiden für Elektroleitungen**
Wandseitig ausschneiden der Mineralwoll-Dämmplatten von
an der Fassade verlegten Elektroleitungen.
Menge: 40,000 m

**1.20 Ausschneiden, anarb. der Dämmpl. an Fallrohre+hinterm Fallrohr dämmen**
Wandseitiges ausschneiden und anarbeiten der in den
Vorpositionen beschriebenen Dämmplatten an Fallrohre
und hinter dem Fallrohr (Wandabstand ca.6 cm)
hohlraumfrei mit Mineralwolldämmplatten WLG 035 wie in
den Vorpositionen beschrieben fachgerecht dämmen
einschl. Kleber.
Menge: 70,000 m

**1.21 Abdichten von Anschlußfugen**
Abdichten von Anschlußfugen zum Bestand, im Bereich
Fensterbank, Ortgang, Traufe usw. vor Auftrag der
Spachtelung mit vorkomprimiertem selbstklebendem
Fugendichtband aus Polyurethanschaum. Schlagregendicht
nach DIN 18055.
Das Fugendichtband ist bündig Außenkante Dämmplatten
zwischen Dämmplatten und Bauteil zu setzen und gut
anzupressen.

Material: weber. therm Fugendichtband Typ 15/ 2-6
  für Fugenbreite von 2 bis 6 mm
Menge: 450,000 m

**1.22 Gewebeeckwinkel**
Liefern sowie lot- und fluchtgerechtes Anbringen von
verstärkten Gewebeeckwinkeln an Ecken und Kanten, mit
mineralischem Kleber, auf Dämmplatten ansetzen und das
Gewebe vollflächig einbetten.

Material: weber. therm Gewebeeckwinkel grob
  Kleber: weber. therm 300

  oder gleichwertig

angebotenes Fabrikat:
..................................
Menge: 215,000 m

**1.23 Blechanschlußprofil**
Liefern sowie lot- und fluchtgerechtes Anbringen mit
mineralischem Kleber auf vorhandenem Putz von einem
Blechanschlußprofil

Produkt: weber Blechanschlußprofil
  Kleber: weber. therm 300

oder gleichwertig

angebotenes Produkt:
..............................................
Menge: 12,000 m

**1.24 Tropfkantenprofil**
Liefern sowie waag- und fluchtgerechtes Anbringen mit
mineralischem Kleber an Kanten auf Dämmplatten von
einem  Tropfkantenprofil )

Material: weber. therm Tropfkantenprofil weiß
  Kleber: weber. therm 300

oder gleichwertig

angebotenes Fabrikat:
..............................................
Menge: 265,000 m

**1.25 Sockel-Gewebe-Kantenprofil mit Tropfkante**
Liefern sowie waag- und fluchtgerechtes Anbringen mit
mineralischem Kleber von einem Sockel-Gewebe-
Kantenprofil mit Tropfkante

Produkt: weber. therm  Sockel-Gewebe-Kantenprofil mit
  Tropfkante W66-1 überputzbar weiß
  Kleber: weber. therm 300

oder gleichwertig

angebotenes Fabrikat:
..................................
Menge: 2,000 m

**1.26 Abschlussprofil (Kunststoffprofil)**
Liefern sowie lot- und fluchtgerechtes Anbringen mit
mineralischem Kleber an Kanten auf Dämmplatten von
einem Abschlussprofiel (Kunststoffprofil)

Material: weber. therm Abschlussprofiel
(Kunststoffprofil)
  Kleber: weber. therm 300

oder gleichwertig

angebotenes Fabrikat:
..............................................
Menge: 20,000 m

**1.27 Gewebeanputzleiste**
Putzanschluß im Tür- und Fensterbereich herstellen,
mittels
einer weber.therm Gewebeanputzleiste mit 3 mm PE- Band,
einseitg klebend fluchtgerecht zum Rahmenprofil.

Produkt:
weber.therm Teleskop-Gewebeanputzleiste W30+ 9mm, weiß
Kleber: weber. therm 300

oder gleichwertig

angebotenes Produkt:
..............................................
Menge: 180,000 m

**1.28 Anputzband**
Einseitig klebendes Anputzband aus geschlossenzelligem
PE-Band für den Anschluß an angrenzende oder in die
Putzebene durchdringende Bauteile einbauen;
Stärke: 3 mm,
Menge: 150,000 m

**1.29 Gewebespachtelung auf Dämmplatten, Fassade**
Vollflächiges überspachteln der Dämmplatten mit
mineralischem Spachtel. Einbetten des alkalibeständigen
Armierungsgewebes in der Spachtelmasse. Stoßüberlappung
des Gewebes 10 cm, naß in naß. Spätestens am Folgetag
nochmals mit einer Dünnspachtelung  ca 2 mm überziehen.
Spachtelmasse nach dem Anstreifen leicht aufrauhen.
Gesamtstärke der Gewebespachtelung mindestens 6 mm.

Material: weber. therm 310 Armierungsgewebe grob
  MW 8 x 8 mm
  weber. therm 300

oder gleichwertiges

angebotenes Fabrikat: .............................
Menge: 740,000 m2

**1.30 Leibungen Gewebespachtelung, Leibungstiefe 10 - 15 cm**
Gewebespachtelung an Leibungen von Öffnungen sonst wie
in der Vorposition beschreiben.

Leibungsteife 10 - 15 cm
Menge: 225,000 m

**1.31 Leibungen Gewebespachtelung, Leibungstiefe 22 - 25 cm**
Gewebespachtelung an Leibungen von Öffnungen sonst wie
in der Vorposition beschreiben.

Leibungsteife 22 - 25 cm
Menge: 63,000 m

**1.32 Zulage für Verstärkung der Gewebespachtelung, EG**
Zulage für die Verstärkung der Gewebespachtelung durch
eine 2. Lage Armierungsputz wie in Vorposition
beschrieben.

Armierungsputzdicke 5 mm

Eine Verstärkung der Gewebespachtelung in den Leibungen
ist nicht erforderrlich.

Einbauort: EG
Menge: 200,000 m2

**1.33 Zulage zu Gewebespachtelung für diagonales Armierungsgewebe**
Zulage zu Gewebespachtelung für das diagonale Einbetten
von Zuschnitten aus alkalibeständigem Armierungsgewebe
an den Ecken bei Gebaudeöffnungen.

Gewebezuschnitte 33 x 40 cm.

Material: weber. therm 315 Glasfaser - Armierungspfeil

oder gleichwertiges

angebotenes Fabrikat: .............................
Menge: 136,000 St

**1.34 Gewebespachtelung auf Dämmplatten, Deckenuntersicht**
Vollflächiges überspachteln der Dämmplatten mit
mineralischem Spachtel. Einbetten des alkalibeständigen
Armierungsgewebes in der Spachtelmasse. Stoßüberlappung
des Gewebes 10 cm, naß in naß. Spätestens am Folgetag
nochmals mit einer Dünnspachtelung  ca 2 mm überziehen.
Spachtelmasse nach dem Anstreifen leicht aufrauhen.
Gesamtstärke der Gewebespachtelung mindestens 6 mm.

Material: weber. therm 310 Armierungsgewebe grob
  MW 8 x 8 mm
  weber. therm 300

oder gleichwertiges

angebotenes Fabrikat: .............................
Menge: 120,000 m2

**1.35 Gewebespachtelung, Untersicht der Dämmpl. v. Dämmstärkenverspr. 10 cm**
Gewebespachtelung auf Untersicht der Dämmplatten vom
Dämmstärkeversprung von 10 cm breite.
Vollflächiges überspachteln der Dämmplatten mit
mineralischem Spachtel. Einbetten des alkalibeständigen
Armierungsgewebes in der Spachtelmasse. Stoßüberlappung
des Gewebes 10 cm, naß in naß. Spätestens am Folgetag
nochmals mit einer Dünnspachtelung  ca 2 mm überziehen.
Spachtelmasse nach dem Anstreifen leicht aufrauhen.
Gesamtstärke der Gewebespachtelung mindestens 6 mm.

Material: weber. therm 310 Armierungsgewebe grob
  MW 8 x 8 mm
  weber. therm 300

oder gleichwertiges

angebotenes Fabrikat: .............................
Menge: 95,000 m

**1.36 Zementgebundene flexible Dichtungsschlämme**
für mineralische Untergründe liefern und nach
Herstellerangaben anbringen.  Zweimaliger Auftrag im
Schlämmverfahren nach Herstellerrichtlinien,
Gesamtschichtdicke min. 2 mm.

Material: weber. dur 126 mineralische Dichtschlämme 1K

oder gleichwertiges

angebotenes Fabrikat: .............................
Menge: 105,000 m2

**1.37 Grundierung auf Gewebespachtelung**
Grundierung auf Gewebespachtelung aus
weber.prim 403 Universalgrundierung herstellen.

oder gleichwertiges

angebotenes Fabrikat: .............................
Menge: 885,000 m2

**1.38 Leibungen, Grundierung, Leibungstiefe 10-15 cm**
Grundierung aus
weber.prim 403 Universalgrundierung herstellen
in Leibungen von Öffnungen, Leibungstiefe 10 - 15 cm.

oder gleichwertiges

angebotenes Fabrikat: .............................
Menge: 225,000 m

**1.39 Leibungen, Grundierung, Leibungstiefe 22-25 cm**
Grundierung aus
weber.prim 403 Universalgrundierung herstellen
in Leibungen von Öffnungen, Leibungstiefe 22 - 25 cm.

oder gleichwertiges

angebotenes Fabrikat: .............................
Menge: 63,000 m

**1.40 Grundierung auf Gewebespachtelung, Deckenuntersicht**
Grundierung auf Gewebespachtelung aus
weber.prim 403 Universalgrundierung auf der
Deckenuntersicht herstellen.

oder gleichwertiges

angebotenes Fabrikat: .............................
Menge: 120,000 m2

**1.41 Grundierung auf Gewebespachtelung vom Dämmstärkenversprung 10 cm**
Grundierung auf Gewebespachtelung aus
weber.prim 403 Universalgrundierung auf der untersicht
vom Dämmstärkenversprung von 10 cm breite

oder gleichwertiges

angebotenes Fabrikat: .............................
Menge: 95,000 m

**1.42 Mineralischer Oberputz als Scheibenputz, biozidfrei, OG**
Mineralischer Edelputz, biozidfrei, als Scheibenputz
herstellen. Körnung 2 mm, Farbe weiß
Scheibenputz schlagregendicht, lösemittelfrei, mit
hydrophilem Wirkprinzip für dauerhaft hohen Schutz
gegen Algen- und Pilzbewuchs.
Wasserdurchlässigkeit (DIN EN 15824) W2
Wasseraufnahmekoeffizient w < 0,3 kg/m2h0,5
Austrocknung (18h-Wert) = 450 g/m² (20°C, 65 % rel.
Luftfeuchte)

Produkte:
-weber.star 220 AquaBalance Scheibenputz

oder gleichwertiges

angebotenes Fabrikat: .............................

Einbauort: OG
Menge: 550,000 m2

**1.43 Leibungen 10-15 cm, mineralischer Oberputz, biozidfrei**
Mineralischer Edelputz, biozidfrei, als Scheibenputz in
Leibungen herstellen.
Körnung 2  mm, Farbe weiß, Leibungstiefe 10 - 15 cm;
Scheibenputz schlagregendicht, lösemittelfrei, mit
hydrophilem Wirkprinzip für dauerhaft hohen Schutz
gegen Algen- und Pilzbewuchs.
Wasserdurchlässigkeit (DIN EN 15824) W2
Wasseraufnahmekoeffizient w < 0,3 kg/m2h0,5
Austrocknung (18h-Wert) = 450 g/m² (20°C, 65 % rel.
Luftfeuchte)

Produkte:
weber.star 220 AquaBalance Scheibenputz

oder gleichwertiges

angebotenes Fabrikat: .............................
Menge: 105,000 m

**1.44 Leibungen 22-25 cm, mineralischer Oberputz, biozidfrei**
Mineralischer Edelputz, biozidfrei, als Scheibenputz in
Leibungen herstellen.
Körnung 2  mm, Farbe weiß, Leibungstiefe 22 - 25 cm;
Scheibenputz schlagregendicht, lösemittelfrei, mit
hydrophilem Wirkprinzip für dauerhaft hohen Schutz
gegen Algen- und Pilzbewuchs.
Wasserdurchlässigkeit (DIN EN 15824) W2
Wasseraufnahmekoeffizient w < 0,3 kg/m2h0,5
Austrocknung (18h-Wert) = 450 g/m² (20°C, 65 % rel.
Luftfeuchte)

Produkte:
weber.star 220 AquaBalance Scheibenputz

oder gleichwertiges

angebotenes Fabrikat: .............................
Menge: 63,000 m

**1.45 Deckenuntersicht, mineralischer Oberputz, biozidfrei**
Mineralischer Edelputz, biozidfrei, als Scheibenputz an
der Deckenuntersicht herstellen.
Körnung 2  mm, Farbe weiß,
Scheibenputz schlagregendicht, lösemittelfrei, mit
hydrophilem Wirkprinzip für dauerhaft hohen Schutz
gegen Algen- und Pilzbewuchs.
Wasserdurchlässigkeit (DIN EN 15824) W2
Wasseraufnahmekoeffizient w < 0,3 kg/m2h0,5
Austrocknung (18h-Wert) = 450 g/m² (20°C, 65 % rel.
Luftfeuchte)

Produkte:
weber.star 220 AquaBalance Scheibenputz

oder gleichwertiges

angebotenes Fabrikat: .............................
Menge: 120,000 m2

**1.46 Untersicht Dämmstärkenversprung, mineralischer Oberputz, biozidfrei**
Mineralischer Edelputz, biozidfrei, als Scheibenputz an
der Untersicht vom Dämmstärkenversprung herstellen.
Körnung 2  mm, Farbe weiß,
Untersicht vom Dämmstärkenversprung 10 cm;
Scheibenputz schlagregendicht, lösemittelfrei, mit
hydrophilem Wirkprinzip für dauerhaft hohen Schutz
gegen Algen- und Pilzbewuchs.
Wasserdurchlässigkeit (DIN EN 15824) W2
Wasseraufnahmekoeffizient w < 0,3 kg/m2h0,5
Austrocknung (18h-Wert) = 450 g/m² (20°C, 65 % rel.
Luftfeuchte)

Produkte:
weber.star 220 AquaBalance Scheibenputz

oder gleichwertiges

angebotenes Fabrikat: .............................
Menge: 95,000 m

**1.47 Grund-, Zwischen- u. Deckanstrich ohne biozide Filmkonservierung**
Grund-, Zwischen u. Deckanstrich mit silikatischer
Egalisationsfarbe ohne biozide Filmkonservierung
herstellen. Farb-Nr. leicht getönt;
Silikatische Egalisationsfarbe mit hydrophilem
Wirkprinzip für dauerhaft hohen Schutz gegen Algen- und
Pilzbewuchs ohne auswaschbare Biozide.
Wasserdurchlässigkeitsrate < 0,2 kg/m2h0,5

Produkte:
- weber.ton 414 AquaBalance Silikatische
Egalisationsfarbe

oder gleichwertiges

angebotenes Fabrikat: .............................
Menge: 550,000 m2

**1.48 Zulage zur Vorpos. für Farbton Farbnr. 30192, HBZ 20**
Menge: 5,000 m2

**1.49 Leibungen 10-15 cm, Egalisationsanstrich o. biozide Filmkonservierung**
Egalisationsanstrich mit silikatischer
Egalisationsfarbe ohne biozide Filmkonservierung
herstellen. Farb-Nr leicht getönt, Leibungstiefe 10 -
15 cm;
Silikatische Egalisationsfarbe mit hydrophilem
Wirkprinzip für dauerhaft hohen Schutz gegen Algen- und
Pilzbewuchs ohne auswaschbare Biozide.
Wasserdurchlässigkeitsrate < 0,2 kg/m2h0,5

Produkte:
- weber.ton 414 AquaBalance Silikatische
Egalisationsfarbe

oder gleichwertiges

angebotenes Fabrikat: .............................
Menge: 105,000 m

**1.50 Zulage zur Vorpos. für Farbton Farbnr. 30192, HBZ 20**
Menge: 10,000 m

**1.51 Leibungen 22-25 cm, Grund-,Zwischen, Schlussanstr. o. biozide Filmkons**
Grund-, Zwischen- u. Deckanstrich mit silikatischer
Egalisationsfarbe ohne biozide Filmkonservierung
herstellen. Farb-Nr leicht getönt, Leibungstiefe 22 -
25 cm;
Silikatische Egalisationsfarbe mit hydrophilem
Wirkprinzip für dauerhaft hohen Schutz gegen Algen- und
Pilzbewuchs ohne auswaschbare Biozide.
Wasserdurchlässigkeitsrate < 0,2 kg/m2h0,5

Produkte:
- weber.ton 414 AquaBalance Silikatische
Egalisationsfarbe

oder gleichwertiges

angebotenes Fabrikat: .............................
Menge: 63,000 m

**1.52 Deckenuntersicht, Grund-,Zwischen-,Deckanstrich o. biozide Filmkonserv**
Grund-, Zwischen- u. Deckanstrich mit silikatischer
Egalisationsfarbe ohne biozide Filmkonservierung an der
Deckenuntersicht herstellen.
Farb-Nr. leicht getönt,
Silikatische Egalisationsfarbe mit hydrophilem
Wirkprinzip für dauerhaft hohen Schutz gegen Algen- und
Pilzbewuchs ohne auswaschbare Biozide.
Wasserdurchlässigkeitsrate < 0,2 kg/m2h0,5

Produkte:
- weber.ton 414 AquaBalance Silikatische
Egalisationsfarbe

oder gleichwertiges

angebotenes Fabrikat: .............................
Menge: 120,000 m2

**1.53 Untersicht Dämmstärkeverspr, Grund-, Zwischen-, Deckanstrich o.biozid**
Grund-, Zwischen- u. Deckanstrich mit silikatischer
Egalisationsfarbe ohne biozide Filmkonservierung an der
Untersicht vom Dämmstärkenversprung herstellen.
Untersicht vom Dämmstärkenversprung 10 cm
Farb-Nr. leicht getönt,
Silikatische Egalisationsfarbe mit hydrophilem
Wirkprinzip für dauerhaft hohen Schutz gegen Algen- und
Pilzbewuchs ohne auswaschbare Biozide.
Wasserdurchlässigkeitsrate < 0,2 kg/m2h0,5

Produkte:
- weber.ton 414 AquaBalance Silikatische
Egalisationsfarbe

oder gleichwertiges

angebotenes Fabrikat: .............................
Menge: 95,000 m

**1.54 Mineralischer Oberputz Reibeputz mit gerader Rillenstruktur, EG**
Mineralischer Edelputz, als Reibeputz herstellen.
Körnung 3 mm, Farbe 30192
Putz schlagregendicht, lösemittelfrei.
Wasserdurchlässigkeit (DIN EN 15824) W2
Wasseraufnahmekoeffizient w < 0,3 kg/m2h0,5
Austrocknung (18h-Wert) = 450 g/m² (20°C, 65 % rel.
Luftfeuchte)

Struktur:  gerade Rillenstruktur

Produkte:
-weber.star 244 Reibeputz spezial

oder gleichwertiges

angebotenes Fabrikat: .............................

Einbauort:  EG
Menge: 200,000 m2

**1.55 Leibungen, mineralischer Oberputz Reibeputz mit gerader Rillenstruktur**
Mineralischer Edelputz, als Reibeputz in Leibungen
herstellen.
Körnung 3 mm, Farbe 30192, Leibungstiefe 10 - 15 cm;
Putz schlagregendicht, lösemittelfrei.
Wasserdurchlässigkeit (DIN EN 15824) W2
Wasseraufnahmekoeffizient w < 0,3 kg/m2h0,5
Austrocknung (18h-Wert) = 450 g/m² (20°C, 65 % rel.
Luftfeuchte)

Struktur:  gerade Rillenstruktur

Produkte:
-weber.star 244 Reibeputz spezial

oder gleichwertiges

angebotenes Fabrikat: .............................
Menge: 118,000 m

**1.56 Grund-, Zwischen- u. Deckanstrich ohne biozide Filmkonservierung**
Grund-, Zwischen- u. Deckanstrich mit silikatischer
Egalisationsfarbe ohne biozide Filmkonservierung
herstellen. Farb-Nr.30192, HBZ 20
Silikatische Egalisationsfarbe mit hydrophilem
Wirkprinzip für dauerhaft hohen Schutz gegen Algen- und
Pilzbewuchs ohne auswaschbare Biozide.
Wasserdurchlässigkeitsrate < 0,2 kg/m2h0,5

Produkte:
- weber.ton 414 AquaBalance Silikatische
Egalisationsfarbe

oder gleichwertiges

angebotenes Fabrikat: .............................
Menge: 200,000 m2

**1.57 Leibungen 10-15 cm, Grund-, Zwischen-, Deckanstrich o. biozide Filmkon**
Grund-, Zwischen- u. Deckanstrich mit silikatischer
Egalisationsfarbe ohne biozide Filmkonservierung
herstellen. Farb-Nr 30192, HBZ 20,
Leibungstiefe 10 - 15 cm;
Silikatische Egalisationsfarbe mit hydrophilem
Wirkprinzip für dauerhaft hohen Schutz gegen Algen- und
Pilzbewuchs ohne auswaschbare Biozide.
Wasserdurchlässigkeitsrate < 0,2 kg/m2h0,5

Produkte:
- weber.ton 414 AquaBalance Silikatische
Egalisationsfarbe

oder gleichwertiges

angebotenes Fabrikat: .............................
Menge: 118,000 m

**1.58 Herstellen, Anarbeiten an Einbauteile bis 100 cm2**
Herstellen, Anarbeiten im kompletten Aufbau (WDVS und
Edelputz) an Einbauteile wie Lampenträger usw. rund
oder rechteckig  bis 100 cm2
Menge: 10,000 St

**1.59 Herstellen, Anarbeiten an Einbauteile über 100 bis 300 cm2**
Herstellen, Anarbeiten im kompletten Aufbau (WDVS und
Edelputz) an Einbauteile von Sprechanlage und
Stahlkonsolen, Notüberlauf Dachentwässerung rund oder
rechteckig über 100 bis 300 cm2
Menge: 15,000 St

**1.60 Herstellen, Anarbeiten an Einbauteile über 300 bis 600 cm2**
Herstellen, Anarbeiten im kompletten Aufbau (WDVS und
Edelputz) an Einbauteile von Sprechanlage und
Stahlkonsolen, Notüberlauf Dachentwässerung rund oder
rechteckig über 300 bis 600 cm2
Menge: 10,000 St

**1.61 Aussparrung für Briefkastenanlage von 0,80 bis 1,00 m2**
Aussparrung für Briefkastenanlage im kompletten Aufbau
(WDVS und Edelputz) herstellen, rechteckig  von 0,80
bis 1,00 m2
Menge: 1,000 St

**1.62 Entfernen von bauseits vorhandenen Schutzfolien u. der gleichen**
Entfernen von bauseits vorhandenen Schutzfolien und der
gleichen, z.B. an Fensterbänken u.s.w.
Menge: 100,000 m

**1.63 Gerüstankerlöcher schließen**
Gerüstankerlöcher im vor beschriebenen WDV- System auf
Dämmstärke, Deckputz einschl. Ausgleichsanstrich
systemgerecht schließen.
Die Gerüstankerlöcher sind ansatzlos in der
Fassadenputzstruktur und Fassadenfarbe zu schließen.

Gerüstankerlöcher sind im Zuge vom Gerüstabbau zu
schließen.
Fassadenhöhe über Gelände ca. 9,00 m
Menge: 95,000 St

**1.64 Dauerelastische Verfugung, Acryl**
Dauerelastische Verfugung auf Acrylbasis einschl.
Vorarbeiten und aller Nebenarbeiten.
Menge: 250,000 lfdm

### Titel 2 Stundenlohnarbeiten

*Hinweis*
Hinweise
Die Stundenlohnzettel müssen eindeutig erkennen lassen:

- Vor- und Zunamen
- Beruf
- Lohngruppe lt. Tarif
- Arbeitsleistung nach Zeit, Dauer, Ort
- Verbrauch an Baustoffen
- Benutzung von Maschinen mit genauer Leistungsangabe
  nach Zeit, Dauer, Ort

Die vom Auftragnehmer und seinen Bevollmächtigten
unterschriebenen Stundenzettel müssen für jeden Kalendertag
getrennt ausgestellt sein und sind in der Regel
täglich,
spätestens wöchentlich der Bauleitung in doppelter
Fertigung
zur Anerkennung vorzulegen.
Nachträglich eingereichte Stundenlohnzettel werden
nicht anerkannt.

Die Stundenlohnarbeiten sind derzeit angesetzt für:

Erforderliche Arbeiten, die nicht im
Leistungsverzeichnis erfaßt sind und nur auf
ausdrückliche Anweisung und gegen Nachweis zur
Ausführung kommen.

- Abspachteln von Kanten und Durchbrüchen
- Nacharbeiten von Flächen im Toleranzbereich des
Rohbaus
- Unvorhergesehenes

**2.1 Stundenlohn Vorarbeiter / Meister**
Für evtl. erforderliche Arbeiten, die nicht im
Leistungsverzeichnis erfaßt sind und nur auf
ausdrückliche Anweisung gegen Nachweis zur Ausführung
kommen, werden berechnet für:
Vorarbeiter / Meister
Menge: 5,000 h

**2.2 Stundenlohn Facharbeiter**
Für evtl. erforderliche Arbeiten, die nicht im
Leistungsverzeichnis erfaßt sind und nur auf
ausdrückliche Anweisung gegen Nachweis zur Ausführung
kommen, werden berechnet für:
Facharbeiter
Menge: 10,000 h

USt %: 19,00
